# Caldera compacta de condensació modelo Uni Condens 800 F, referencia 7 731 200 172 de Bosch. Potencia: 70 kW

- Propiedad del archivo: CONSTRUNARIO
- Formato: FIEBDC-3/2012
- Programa: Construnario Versión 3.51
- Fecha de los precios: 08/11/2022
- Divisa: EUR

**7731200172** u Caldera compacta de condensació modelo Uni Condens 800 F, referencia 7 731 200 172 de Bosch. Potencia: 70 kW
Caldera de condensación para edificios de viviendas y pequeñas aplicaciones comerciales de 50 hasta 115 kW Rendimiento estacional de hasta 70 kW de 93 % Funcionamiento tanto a gas como a gasóleo de bajo contenido en azufre con bajas emisiones Instalación hidráulica sencilla (no se requiere caudal mínimo de circulación) Dos retornos separados para los circuitos de alta y baja temperatura
