# Caldera compacta de condensació modelo Uni Condens 800 F, referencia 7 731 200 180 de Bosch. Potencia: 510 kW

- Propiedad del archivo: CONSTRUNARIO
- Formato: FIEBDC-3/2012
- Programa: Construnario Versión 3.51
- Fecha de los precios: 08/11/2022
- Divisa: EUR

**7731200180** u Caldera compacta de condensació modelo Uni Condens 800 F, referencia 7 731 200 180 de Bosch. Potencia: 510 kW
? Caldera compacta de condensación de tres pasos de humos. ? Superficies de intercambio, eficaces y autolimpiables. ? Rendimiento de hasta el 109% sobre PCI. ? Todas las superficies en contacto con los gases son de acero inoxidable resistente a la corrosión. ? Reducidas emisiones contaminantes. ? Reducidas dimensiones exteriores. ? Sencilla instalación hidráulica (no necesita caudal mínimo de circulación). ? Mantenimiento cómodo, fácil acceso. Gran abertura de inspección. ? Dos retornos separados para los circuitos de alta y baja temperatura. ? Aprovechamiento optimizado de la condensación. ? Presión máxima de servicio: – 145 / 185: 4 bar – 240 / 310: 5 bar – 400 / 510 / 640: 5,5 bar Quemadores ? Posibilidad de suministrar con quemadores presurizados de las marcas Weishaupt o Riello. Consúltenos. Peso (kg): 1058. Largo (mm):1980. Ancho (mm): 1100. Alto (mm): 2000.
