# Caldera de pie de condensación a gas, modelo Condens 7000 F, referencia 7 731 00 201 de Bosch. Conexión a derecha. Con cuadro 8313. Potencia: 250 kW

- Propiedad del archivo: CONSTRUNARIO
- Formato: FIEBDC-3/2012
- Programa: Construnario Versión 3.51
- Fecha de los precios: 08/11/2022
- Divisa: EUR

**7731200201** u Caldera de pie de condensación a gas, modelo Condens 7000 F, referencia 7 731 00 201 de Bosch. Conexión a derecha. Con cuadro 8313. Potencia: 250 kW
Caldera de condensación presurizada (gas) con bloque de calor de fundición de aluminio-silicio robusto y de elevado rendimiento. Registros de limpieza y conexiones al lado derecho. Quemador modulante desde el 17%. Rendimiento: 109,4% sobre PCI. Regulación a elegir: MX25 (NSC) o CC-8000. Pérdida de carga del bloque de calor con (delta)T 15K: 46,1 mbar. Presión máxima de servicio: 6 bar. Temperatura máxima de salida (seguridad): 95 ºC (con regulación CC-8000). Tipo: 250kW. P. útil: 50ºC/30ºC: 250kW. Peso (kg): 240. Largo (mm): 1317. Ancho (mm): 670. Alto (mm): 1470 (sin regulación).
