# Dos calderas modelo Condens 7000 F, referencia 7 731 200 216 de Bosch. Con cuadro MX25 y MC400. Potencia 200 kw. Sin bomba y evacuación de gases en depresión

- Propiedad del archivo: CONSTRUNARIO
- Formato: FIEBDC-3/2012
- Programa: Construnario Versión 3.51
- Fecha de los precios: 08/11/2022
- Divisa: EUR

**7731200216** u Dos calderas modelo Condens 7000 F, referencia 7 731 200 216 de Bosch. Con cuadro MX25 y MC400. Potencia 200 kw. Sin bomba y evacuación de gases en depresión
2 calderas Condens 7000 F en cascada de Bosch (sin espacio entre ellas) con conexiones hidráulicas (sin bomba) y de evacuación de gases (en depresión). Rendimiento: 109,1% sobre PCI (de caldera). Regulación a elegir: MX25 (NSC) o CC-8000. Presión máxima de servicio: 6 bar. Temperatura máxima de salida (seguridad): 95 ºC (con regulación CC-8000). Tipo: 200kW. P. útil: 50ºC/30ºC: 200kW. Peso (kg): 370. Largo (mm): 1320. Ancho (mm): 1960. Alto (mm): 1470 (sin regulación).
