# Dos calderas modelo Condens 7000 F, referencia 7 731 200 232 de Bosch. Con cuadro MX25 y MC400. Potencia 600 kw. Sin bomba y evacuación de gases en sobrepresión

- Propiedad del archivo: CONSTRUNARIO
- Formato: FIEBDC-3/2012
- Programa: Construnario Versión 3.51
- Fecha de los precios: 08/11/2022
- Divisa: EUR

**7731200232** u Dos calderas modelo Condens 7000 F, referencia 7 731 200 232 de Bosch. Con cuadro MX25 y MC400. Potencia 600 kw. Sin bomba y evacuación de gases en sobrepresión
2 calderas Condens 7000 F en cascada de Bosch (sin espacio entre ellas) con conexiones hidráulicas (sin bomba) y de evacuación de gases (en sobrepresión). Rendimiento: 109,4% sobre PCI (de caldera). Regulación a elegir: MX25 (NSC) o CC-8000. Presión máxima de servicio: 6 bar. Temperatura máxima de salida (seguridad): 95 ºC (con regulación CC-8000). Tipo: 600kW. P. útil: 50ºC/30ºC: 600kW. Peso (kg): 715. Largo (mm): 1970. Ancho (mm): 2048. Alto (mm): 1470 (sin regulación).
