# Acumulador de a.c.s. vertical W 1000-5 X C, referencia 7 735 500 296 de Bosch. Capacidad: 991 l

- Propiedad del archivo: CONSTRUNARIO
- Formato: FIEBDC-3/2012
- Programa: Construnario Versión 3.51
- Fecha de los precios: 08/11/2022
- Divisa: EUR

**7 735 500 296** u Acumulador de a.c.s. vertical W 1000-5 X C, referencia 7 735 500 296 de Bosch. Capacidad: 991 l
? Acumuladores para producción de a.c.s. para intercambiador de calor externo. ? Cuba en acero esmaltado. ? Posibilidad de conexión a un intercambiador de calor externo. ? 2 bridas de inspección (una ubicada en la parte superior del acumulador y otra en el lateral). ? Posibilidad de instalación de sensores de temperatura. ? Incorpora ánodo de magnesio. ? Ánodo inerte (opcional). ? Resistencia eléctrica (opcional).
