# Interacumulador de a.c.s. vertical W 500-5 B, referencia 7 736 500 319 de Bosch. 500 l

- Propiedad del archivo: CONSTRUNARIO
- Formato: FIEBDC-3/2012
- Programa: Construnario Versión 3.51
- Fecha de los precios: 08/11/2022
- Divisa: EUR

**7 735 500 319** u Interacumulador de a.c.s. vertical W 500-5 B, referencia 7 736 500 319 de Bosch. 500 l
? Interacumuladores para produccion de a.c.s. ? Superficies interiores termovitrificadas para que su comportamiento químico sea neutro respecto del agua. ? Ánodo de magnesio de serie. ? Ánodo inerte (opcional). ? Acumuladores con aislamiento desmontable en los modelos de 750 y 1000 litros. ? Acumuladores a.c.s. verticales. ? Capacidades de agua disponibles: 300, 400, 500, 750 y 1000 litros.
