# Resistencia para modelos a partir de 300 l, referencia 7 735 501 416 de Bosch. 3kW/400V

- Propiedad del archivo: CONSTRUNARIO
- Formato: FIEBDC-3/2012
- Programa: Construnario VersiĆ³n 3.51
- Fecha de los precios: 08/11/2022
- Divisa: EUR

| Código | Ud | Descripción |
|---|---|---|
| 7 735 501 416 | u | Resistencia para modelos a partir de 300 l, referencia 7 735 501 416 de Bosch. 3kW/400V |
