# Interacumulador de a.c.s. vertical Stora W 200 EP C, referencia 7 735 501 730 de Bosch. 191 l

- Propiedad del archivo: CONSTRUNARIO
- Formato: FIEBDC-3/2012
- Programa: Construnario Versión 3.51
- Fecha de los precios: 08/11/2022
- Divisa: EUR

**7735501730** u Interacumulador de a.c.s. vertical Stora W 200 EP C, referencia 7 735 501 730 de Bosch. 191 l
? Interacumuladores vitrificados de un serpentín para producción de a.c.s. ? Vitrificado de alta calidad que permite almacenamiento continuo de agua a 95 °C. ? Superficie de serpentín dimensionada especialmente para sistemas de baja temperatura (energía solar térmica). ? Gran relación altura/diámetro que favorece la estratificación, aumentando el rendimiento del depósito. ? Montaje en vertical. ? Fabricados conforme a la norma DIN 4753.
