# Sonda adicional para acumulador o piscina referencia 7 735 502 290 de Bosch

- Propiedad del archivo: CONSTRUNARIO
- Formato: FIEBDC-3/2012
- Programa: Construnario VersiĆ³n 3.51
- Fecha de los precios: 08/11/2022
- Divisa: EUR

**7735502290** u Sonda adicional para acumulador o piscina referencia 7 735 502 290 de Bosch
Sonda adicional para acumulador o piscina, 12 K. Necesaria para conectar a B-SOL 100-2 o CS200 + MS20
