# Captador Solar 8000TV modelo VK 120-2 CPC, referencia 7 735 600 146 de Bosch

- Propiedad del archivo: CONSTRUNARIO
- Formato: FIEBDC-3/2012
- Programa: Construnario Versión 3.51
- Fecha de los precios: 08/11/2022
- Divisa: EUR

**7735600146** u Captador Solar 8000TV modelo VK 120-2 CPC, referencia 7 735 600 146 de Bosch
? Captadores de tubos de vacío con y sin tecnología CPC. ? Colector en la parte inferior que minimiza los daños por estancamiento. ? Sensor de temperatura interno preinstalado en todos los captadores, para una medición precisa de la temperatura. ? Conexiones rápidas metálicas, que reducen el tiempo de instalación y facilitan el montaje. ? Para montaje sobre tejado plano, sobre cubierta inclinada y en fachada. ? Diseño atractivo con accesorios para unión estética ya incluidos. ? Alta eficiencia en la producción de a.c.s. y como soporte al sistema de calefacción central. ? Posibilidad de montaje hasta 84 tubos en una única fila.
