# Estructura de montaje para cubierta plana o en muro en acero galvanizado VT6/3 plano adicional, referencia 7 735 600 169 de Bosch. Para 3 captadores adicionales VK

- Propiedad del archivo: CONSTRUNARIO
- Formato: FIEBDC-3/2012
- Programa: Construnario VersiĆ³n 3.51
- Fecha de los precios: 08/11/2022
- Divisa: EUR

**7735600169** u Estructura de montaje para cubierta plana o en muro en acero galvanizado VT6/3 plano adicional, referencia 7 735 600 169 de Bosch. Para 3 captadores adicionales VK
Estructura de montaje para cubierta plana o en muro en acero galvanizado para 3 captadores adicionales VK
