# Estructura de montaje para cubierta inclinada, referencia 7 735 600 171 de Bosch. 3 captadores adicionales

- Propiedad del archivo: CONSTRUNARIO
- Formato: FIEBDC-3/2012
- Programa: Construnario Versión 3.51
- Fecha de los precios: 08/11/2022
- Divisa: EUR

**7735600171** u Estructura de montaje para cubierta inclinada, referencia 7 735 600 171 de Bosch. 3 captadores adicionales
Estructura de montaje para cubierta inclinada en acero galvanizado para 3 captadores adicionales VK. Debe ser fijada sobre el tejado mediante ganchos de fijación.
