# Espejo para instalaciones con más de un captador VK 120-2 CPC, referencia 7 735 600 183 de Bosch

- Propiedad del archivo: CONSTRUNARIO
- Formato: FIEBDC-3/2012
- Programa: Construnario Versión 3.51
- Fecha de los precios: 08/11/2022
- Divisa: EUR

**7735600183** u Espejo para instalaciones con más de un captador VK 120-2 CPC, referencia 7 735 600 183 de Bosch
Espejo para instalaciones con más de un captador VK 120-2 CPC. Deberá ser usado uno por captador en excepción del primero de cada fila
