# Sistema de regulación solar por diferencial de temperatura, para una sola aplicación B-Sol 50, referencia 7 735 600 356 de Bosch

- Propiedad del archivo: CONSTRUNARIO
- Formato: FIEBDC-3/2012
- Programa: Construnario Versión 3.51
- Fecha de los precios: 08/11/2022
- Divisa: EUR

**7735600356** u Sistema de regulación solar por diferencial de temperatura, para una sola aplicación B-Sol 50, referencia 7 735 600 356 de Bosch
? Regulación por temperatura diferencial. ? Display LCD con información de temperatura, códigos de error, modo de funcionamiento y estado de la bomba. Para montaje en pared. ? Tensión Elec. 230 V, 50 Hz. ? Incluye dos sondas NTC, una sonda 20K (captador), una sonda 12K (acumulador). ? Clase de seguridad: IP20. ? Certificación: CE.
