# Sistema de regulación solar por diferencial de temperatura con válvula de tres vías B-Sol 50 R, referencia 7 35 600 357 de Bosh

- Propiedad del archivo: CONSTRUNARIO
- Formato: FIEBDC-3/2012
- Programa: Construnario Versión 3.51
- Fecha de los precios: 08/11/2022
- Divisa: EUR

**7735600357** u Sistema de regulación solar por diferencial de temperatura con válvula de tres vías B-Sol 50 R, referencia 7 35 600 357 de Bosh
? Regulación por temperatura diferencial. ? Display LCD con información de temperatura, códigos de error, modo de funcionamiento y estado de la bomba. Para montaje en pared. ? Tensión Elec. 230 V, 50 Hz. ? Incluye dos sondas NTC, una sonda 20K (captador), una sonda 12K (acumulador). ? Clase de seguridad: IP20. ? Certificación: CE.
