# Juego de conexiones hidráulicas entre captadores FT 226-2 para instalación en cubierta inclinada FS 19-2, referencia 7 735 600 435 de Bosch

- Propiedad del archivo: CONSTRUNARIO
- Formato: FIEBDC-3/2012
- Programa: Construnario Versión 3.51
- Fecha de los precios: 08/11/2022
- Divisa: EUR

**7735600435** u Juego de conexiones hidráulicas entre captadores FT 226-2 para instalación en cubierta inclinada FS 19-2, referencia 7 735 600 435 de Bosch
Juego de conexiones hidráulicas entre captadores FT 226-2 para instalación en cubierta inclinada, compuesto por: 2 tubos flexibles cubiertos con aislamiento en espuma elastomérica e 2 codos de 90º, 1 tira de aislamiento en espuma elastomérica, para aislar las uniones metálicas entre captadores, 2 tapones en latón, 1 prensaestopas para sonda de temperatura, 1 llave para instalacción de los captadores solares sobre las estructuras de depósito. Necesario un juego por cada grupo de captadores.
