# Juego de conexiones hidráulicas entre captadores, FT 226-2 para instalación en tejado plano FS 18-2, referencia 7 735 600 436 de Bosch

- Propiedad del archivo: CONSTRUNARIO
- Formato: FIEBDC-3/2012
- Programa: Construnario Versión 3.51
- Fecha de los precios: 08/11/2022
- Divisa: EUR

**7735600436** u Juego de conexiones hidráulicas entre captadores, FT 226-2 para instalación en tejado plano FS 18-2, referencia 7 735 600 436 de Bosch
Juego de conexiones hidráulicas entre captadores, FT 226-2 para instalación en tejado plano, compuesto por: 2 tiras de aislamiento en espuma elastomérica, para aislar las uniones metálicas entre captadores; 2 codos con salida en rosca macho de 3/4” para las conexiones de entrada y salida al grupo de captadores; 2 tapones en latón; 1 prensaestopa para instalación de la sonda de temperatura; 1 llave allen para montaje de los captadores sobre las estructuras de soporte. Necesario un juego por cada grupo o batería de captadores.
