# Juego de conexiones hidráulicas entre captadores VK, referencia 7 735 600 440 de Bosch. Cubierta inclinada

- Propiedad del archivo: CONSTRUNARIO
- Formato: FIEBDC-3/2012
- Programa: Construnario Versión 3.51
- Fecha de los precios: 08/11/2022
- Divisa: EUR

**7735600440** u Juego de conexiones hidráulicas entre captadores VK, referencia 7 735 600 440 de Bosch. Cubierta inclinada
Juego de conexiones hidráulicas entre captadores VK para instalaciones en cubierta inclinada. Necesario uno por cada bateria de captadores.
