# Captador solar plano 5000 TF FKC-2 W CTE, referencia 7 735 600 443 de Bosch

- Propiedad del archivo: CONSTRUNARIO
- Formato: FIEBDC-3/2012
- Programa: Construnario Versión 3.51
- Fecha de los precios: 08/11/2022
- Divisa: EUR

**7735600443** u Captador solar plano 5000 TF FKC-2 W CTE, referencia 7 735 600 443 de Bosch
? Carcasa de una única pieza de plástico reforzado con fibra de vidrio, basada en la tecnología SMC (SheetMoulding Compound) muy utilizada en diferentes sectores ya que aporta gran robustez. ? Fácil manejo ya que la carcasa presenta empuñaduras que permiten un fácil transporte. ? Absorbedor de una única lámina de Al/Cu con recubrimiento de PVD lo que aporta buen rendimiento y una óptica más elegante. ? Lámina soldada por ultrasonidos a la hidráulica del captador, formada por una parrilla de 11 tubos. ? Permite conexión en paralelo de hasta 10 captadores. ? Accesorios de montaje rápidos y sencillos para facilitar el montaje sin necesidad de prácticamente herramientas y con testigos de seguridad que afianzan el montaje. ? Conexión hidráulica universal para todo tipo de tejados, inclinados, planos e integrados.
