# Estructura soporte para 3 captadores horizontales (FKA 7-2: 1 unidad; FKA 8-2: 2 unidades) AH3-2, referencia 7 736 501 226 de Bosch

- Propiedad del archivo: CONSTRUNARIO
- Formato: FIEBDC-3/2012
- Programa: Construnario VersiĆ³n 3.51
- Fecha de los precios: 08/11/2022
- Divisa: EUR

| Código | Ud | Descripción |
|---|---|---|
| 7736501226 | u | Estructura soporte para 3 captadores horizontales (FKA 7-2: 1 unidad; FKA 8-2: 2 unidades) AH3-2, referencia 7 736 501 226 de Bosch |
