# Interacumulador de a.c.s. vertical CV 1500-M1B, referencia 7 736 501 304 de Bosh. Capacidad: 1500l

- Propiedad del archivo: CONSTRUNARIO
- Formato: FIEBDC-3/2012
- Programa: Construnario Versión 3.51
- Fecha de los precios: 08/11/2022
- Divisa: EUR

**7 736 501 304** u Interacumulador de a.c.s. vertical CV 1500-M1B, referencia 7 736 501 304 de Bosh. Capacidad: 1500l
? Interacumuladores de gran capacidad para la producción de agua caliente sanitaria. ? Fabricados en acero vitrificado. ? Intercambiadores de serpentín desmontables y realizados en acero inoxidable en la gama MVV. ? Diseño optimizado de los serpentines para un mayor intercambio térmico. ? Posibilidad de incorporación de resistencia eléctrica de calentamiento. ? Superficie de intercambio apta para el uso en sistemas solares y boca de hombre DN-400 (adaptada al CTE). ? Intercambiadores sobredimensionados que ofrecen máxima capacidad de producción de a.c.s. con altos caudales específicos. ? Aislamiento en espuma rígida de poliuretano de 80 mm de espesor. ? Protección catódica con ánodo de magnesio (Gama CV) y titanio (Gama MVV) y medidor de carga de ánodo en panel frontal. ? Acabado exterior con forro acolchado como opción.
