# Acumulador de inercia vertical G 1500-I, referencia 7 736 501 305 de Bosch. Capacidad: 1500l

- Propiedad del archivo: CONSTRUNARIO
- Formato: FIEBDC-3/2012
- Programa: Construnario Versión 3.51
- Fecha de los precios: 08/11/2022
- Divisa: EUR

**7 736 501 305** u Acumulador de inercia vertical G 1500-I, referencia 7 736 501 305 de Bosch. Capacidad: 1500l
? Acumuladores de inercia de gran capacidad para la producción de agua caliente sanitaria. ? Fabricados en acero al carbono. ? Acabado exterior con forro acolchado desmontable, color azul, y cubiertas color gris, en la gama G hasta el modelo de 1000 litros. ? La gama el modelo G1500-I y la gama MV-I se suministran sin forro (opcional). ? Revestimiento interior en acero negro. ? Especialmente indicado para: - Acumulador en circuitos cerrados de calefacción o refrigeración. - Acumulador en circuitos cerrados de energía solar, como los sistemas con circuito secundario cerrado e intercambiador individual por vivienda. ? Para conexión en serie o en paralelo. ? Aislados térmicamente con espuma rígida de poliuretano inyectado en molde, libre de CFC: 60 mm espesor gama G y 80 mm espesor gama MV.
