# Forro interior para la gama G1500-I FG1500, referencia 7 736 501 308 de Bosch

- Propiedad del archivo: CONSTRUNARIO
- Formato: FIEBDC-3/2012
- Programa: Construnario VersiĆ³n 3.51
- Fecha de los precios: 08/11/2022
- Divisa: EUR

| Código | Ud | Descripción |
|---|---|---|
| 7 736 501 308 | u | Forro interior para la gama G1500-I FG1500, referencia 7 736 501 308 de Bosch |
