# Conjunto modular formado por dos calderas Logano plus GB402 en cascada, referencia 7736502243 de Bosch. Servicio: Logamatic EMS + 2 x UM10. Potencia: 790 kW

- Propiedad del archivo: CONSTRUNARIO
- Formato: FIEBDC-3/2012
- Programa: Construnario Versión 3.51
- Fecha de los precios: 08/11/2022
- Divisa: EUR

**7736502243** u Conjunto modular formado por dos calderas Logano plus GB402 en cascada, referencia 7736502243 de Bosch. Servicio: Logamatic EMS + 2 x UM10. Potencia: 790 kW
Caldera de condensación a gas con quemador modulante en cascada. Conjunto modular formado por dos calderas Logano plus GB402 en cascada, homologado como un único generador de calor según Directiva de aparatos a gas Regulación EMS por caldera. Presión máxima de trabajo admisible: 6 bar. Peso (kg): 876. Largo (mm): 2392. Ancho (mm): 2389. Alto (mm): 1850.
