# Conjunto de controlador solar y módulo para instalaciones hasta 3 aplicaciones CS200+MS200, referencia 7 736 503 557 de Bosch

- Propiedad del archivo: CONSTRUNARIO
- Formato: FIEBDC-3/2012
- Programa: Construnario Versión 3.51
- Fecha de los precios: 08/11/2022
- Divisa: EUR

**7736503557** u Conjunto de controlador solar y módulo para instalaciones hasta 3 aplicaciones CS200+MS200, referencia 7 736 503 557 de Bosch
? Sistema compuesto por HMI (CS200) y módulo para conexión de sondas y bombas/válvulas (MS200). ? Conexión entre HMI y módulo através de BUS. ? 2 salidas PWM - Posibilidad de control de bombas de alta eficiencia. ? Incluye dos Sondas NTC, una 20K (captador), una sonda de 12K (acumulador). ? Sistemas pre-configurados con pictoramas. ? Posibilidad de conectar: 8 Sondas. 5 Bombas. 2 Válvulas de 3 vías o mezcladoras. ? Clase de protección: IP20 (CS200) IP44 (MS200). ? Certificación: CE.
