# Regulación digital con concepto modular modelo CC-8313, referencia 7 736 602 244 de Bosch

- Propiedad del archivo: CONSTRUNARIO
- Formato: FIEBDC-3/2012
- Programa: Construnario Versión 3.51
- Fecha de los precios: 08/11/2022
- Divisa: EUR

**7736602244** u Regulación digital con concepto modular modelo CC-8313, referencia 7 736 602 244 de Bosch
Para la instalación en caldera con quemador integrado. Sirve como regulación de la instalación de calefacción, o para su integración en sistemas de gestión del edificio. Clemas de conexión codificadas, con marcación de color, íntegramente cableado. Protección IP 40. En el volumen de suministro se incluye la sonda de temperatura exterior (FA) y sonda de temperatura adicional (FZ). ? Regulación digital con concepto modular, para el control de calderas de mediana y gran potencia. ? Montaje flexible sobre la caldera o en pared de forma sencilla. Incluye guía para cables y retenedores. ? Pantalla táctil de alta resolución a color de 7” con pictogramas, para parametrización, consulta y visualización de todos los datos del dispositivo de control. Desmontable, para evitar daños durante las operaciones de construcción/instalación. ? De base, control de un circuito de calefacción con o sin mezcladora (alternativamente control de las condiciones de funcionamiento de caldera) y carga del acumulador de a.c.s. ? Posibilidad de regulación variable de la temperatura de impulsión mediante curva de calefacción por sonda exterior. ? Control de calderas con quemador con programador digital de la combustión integrado, o calderas con protocolo de comunicación EMS. ? Fácil integración en sistemas de gestión de edificios a través de conexión MOD-Bus-TCP- / IP / MOD-Bus-RTU incluida de serie. ? Es posible aumentar las opciones de control, añadiendo módulos adicionales. Para eso, la regulación dispone de cuatro huecos libres, para el montaje de dichos módulos. ? Visualización de parámetros de forma remota a través del MEC Remote.
