# Kit de seguridad de caldera 3 bar, referencia 7 736 602 645. Para potencias 150-300, R1 1/4"

- Propiedad del archivo: CONSTRUNARIO
- Formato: FIEBDC-3/2012
- Programa: Construnario Versión 3.51
- Fecha de los precios: 08/11/2022
- Divisa: EUR

**7736602645** u Kit de seguridad de caldera 3 bar, referencia 7 736 602 645. Para potencias 150-300, R1 1/4"
Incluye manómetro, purgador y válvula de seguridad a 3 bar
