# Kit de seguridad de caldera para válvula de seguridad de 6 bar, referencia 7 736 602 646 de Bosch. Para potencias 75 / 100, R1"

- Propiedad del archivo: CONSTRUNARIO
- Formato: FIEBDC-3/2012
- Programa: Construnario Versión 3.51
- Fecha de los precios: 08/11/2022
- Divisa: EUR

**7736602646** u Kit de seguridad de caldera para válvula de seguridad de 6 bar, referencia 7 736 602 646 de Bosch. Para potencias 75 / 100, R1"
Incluye purgador y manómetro así como conexión con brida DN32 para válvula de seguridad de 4,5 o 6 bar (válvula no incluida en el volumen de suministro)
