# Conexión concéntrica, referencia 7 736 602 649 de Bosch

- Propiedad del archivo: CONSTRUNARIO
- Formato: FIEBDC-3/2012
- Programa: Construnario Versión 3.51
- Fecha de los precios: 08/11/2022
- Divisa: EUR

**7736602649** u Conexión concéntrica, referencia 7 736 602 649 de Bosch
Para funcionamiento estanco en calderas de 75/100 kW. DN110-110/16
