# Kit de conexión para funcionamiento independiente del aire de la sala, referencia 7 736 602 650 de Bosch. DN110-75, 100, 150 kW

- Propiedad del archivo: CONSTRUNARIO
- Formato: FIEBDC-3/2012
- Programa: Construnario Versión 3.51
- Fecha de los precios: 08/11/2022
- Divisa: EUR

| Código | Ud | Descripción |
|---|---|---|
| 7736602650 | u | Kit de conexión para funcionamiento independiente del aire de la sala, referencia 7 736 602 650 de Bosch. DN110-75, 100, 150 kW |
