# Kit de conexión para evacuación de gases por la parte de arriba, referencia 7 736 602 652 de Bosch. DN160 para 150 kW

- Propiedad del archivo: CONSTRUNARIO
- Formato: FIEBDC-3/2012
- Programa: Construnario Versión 3.51
- Fecha de los precios: 08/11/2022
- Divisa: EUR

| Código | Ud | Descripción |
|---|---|---|
| 7736602652 | u | Kit de conexión para evacuación de gases por la parte de arriba, referencia 7 736 602 652 de Bosch. DN160 para 150 kW |
