# Válvula antirretorno, referencia 7 736 602 665 de Bosch

- Propiedad del archivo: CONSTRUNARIO
- Formato: FIEBDC-3/2012
- Programa: Construnario Versión 3.51
- Fecha de los precios: 08/11/2022
- Divisa: EUR

**7736602665** u Válvula antirretorno, referencia 7 736 602 665 de Bosch
Necesaria una por caldera, cuando se instalan dos calderas en cascada, sin utilizar el kit de conexión con o sin bomba de Bosch. PN16 DN50 para 75-150 kW
