# Válvula antirretorno, referencia 7 736 602 678 de Bosch

- Propiedad del archivo: CONSTRUNARIO
- Formato: FIEBDC-3/2012
- Programa: Construnario Versión 3.51
- Fecha de los precios: 08/11/2022
- Divisa: EUR

**7736602678** u Válvula antirretorno, referencia 7 736 602 678 de Bosch
Necesaria una por caldera, cuando se instalan dos calderas en cascada, sin utilizar el kit de conexión con o sin bomba de Bosch. PN16 DN65 para 200-300 kW
