# Sistema en depresión de evacuación de gases, referencia 7 736 602 689 de Bosch. Para cascadas de calderas de potencias 75/100kW. DN110 a DN160

- Propiedad del archivo: CONSTRUNARIO
- Formato: FIEBDC-3/2012
- Programa: Construnario Versión 3.51
- Fecha de los precios: 08/11/2022
- Divisa: EUR

**7736602689** u Sistema en depresión de evacuación de gases, referencia 7 736 602 689 de Bosch. Para cascadas de calderas de potencias 75/100kW. DN110 a DN160
Sistema en depresión de evacuación de gases para dos calderas en cascada
