# Sistema en depresión de evacuación de gases, referencia 7 736 602 691 de Bosch. Para cascadas de calderas de potencias 150 kW. DN160 a DN200

- Propiedad del archivo: CONSTRUNARIO
- Formato: FIEBDC-3/2012
- Programa: Construnario Versión 3.51
- Fecha de los precios: 08/11/2022
- Divisa: EUR

**7736602691** u Sistema en depresión de evacuación de gases, referencia 7 736 602 691 de Bosch. Para cascadas de calderas de potencias 150 kW. DN160 a DN200
Sistema en depresión de evacuación de gases para dos calderas en cascada
