# Sistema en depresión de evacuación de gases, referencia 7 736 602 693 de Bosch. Para cascadas de calderas de potencias 200 kW-300kW. DN200 a DN250

- Propiedad del archivo: CONSTRUNARIO
- Formato: FIEBDC-3/2012
- Programa: Construnario Versión 3.51
- Fecha de los precios: 08/11/2022
- Divisa: EUR

**7736602693** u Sistema en depresión de evacuación de gases, referencia 7 736 602 693 de Bosch. Para cascadas de calderas de potencias 200 kW-300kW. DN200 a DN250
Sistema en depresión de evacuación de gases para dos calderas en cascada
