# Regulación base para calderas de pie con quemador integrado modelo MX25, referencia 7 736 603 296 de Bosch

- Propiedad del archivo: CONSTRUNARIO
- Formato: FIEBDC-3/2012
- Programa: Construnario Versión 3.51
- Fecha de los precios: 08/11/2022
- Divisa: EUR

**7736603296** u Regulación base para calderas de pie con quemador integrado modelo MX25, referencia 7 736 603 296 de Bosch
? Regulación base, para calderas de pie con quemador integrado (Condens 7000F). ? Centralita de control CW400 integrable, lo que facilita la programación y el diagnóstico del sistema de calefacción (no incluida en el volumen de suministro del MX25, pero necesaria para la programación de la unidad y la conexión de módulos adicionales). ? Posibilidad de instalar dos módulos de funciones adicionales integrados bajo la carcasa (instalando el CW400). ? Conexión para control externo a través de señal on/off o 0-10V integrada. ? Conexión para aviso general de fallo. ? Control de un circuito de calefacción directo y producción de a.c.s. a través de un acumulador mediante bomba o válvula de tres vías (instalando el CW400).
