# Módulo para el control de apertura/cierre de válva, tipo DM 10, referencia 7 76 603 351 de Bosch

- Propiedad del archivo: CONSTRUNARIO
- Formato: FIEBDC-3/2012
- Programa: Construnario Versión 3.51
- Fecha de los precios: 08/11/2022
- Divisa: EUR

**773660351** u Módulo para el control de apertura/cierre de válva, tipo DM 10, referencia 7 76 603 351 de Bosch
.. Para el control de apertura/cierre de válvulas de mariposa en instalaciones en cascada con calderas con regulación MX25 instaladas sin compensador hidráulico. Necesario uno por caldera. .. Para montaje en pared o en el interior de la regulación .. Incluye cables de conexión a caldera y clemas de conexión codificadas
