# Kit de conexión KAS de 2” a DN50, referencia 7 736 603 755 de Bosch

- Propiedad del archivo: CONSTRUNARIO
- Formato: FIEBDC-3/2012
- Programa: Construnario Versión 3.51
- Fecha de los precios: 08/11/2022
- Divisa: EUR

**7736603755** u Kit de conexión KAS de 2” a DN50, referencia 7 736 603 755 de Bosch
Para calderas de 75 a 100 kW. Recomendado cuando no se utiliza el set de cascada, para pasar la conexión de 2” a DN50 PN6 (Brida). Necesario 2 por caldera
