# Kit de transformación a propano Condens 7000 F - 150 Kw de Bosch

- Propiedad del archivo: CONSTRUNARIO
- Formato: FIEBDC-3/2012
- Programa: Construnario Versión 3.51
- Fecha de los precios: 08/11/2022
- Divisa: EUR

| Código | Ud | Descripción |
|---|---|---|
| 7736603807 | u | Kit de transformación a propano Condens 7000 F - 150 Kw de Bosch |
