# Kit de conexión para dos calderas de igual potencia en cascada con bomba, referencia 7 736 602 724 de Bosch. DN60/80 para 2 x 200 kW

- Propiedad del archivo: CONSTRUNARIO
- Formato: FIEBDC-3/2012
- Programa: Construnario Versión 3.51
- Fecha de los precios: 08/11/2022
- Divisa: EUR

**7736604076** u Kit de conexión para dos calderas de igual potencia en cascada con bomba, referencia 7 736 602 724 de Bosch. DN60/80 para 2 x 200 kW
Kit de conexión para dos calderas de igual potencia en cascada con bomba por caldera y válvulas de mariposa
