# Kit de conexión para dos calderas de igual potencia en cascada, referencia 7 736 602 716 de Bosch. DN50/65 para 2 x 75 kW, 2 x 100 kW o 2 x 150 kW

- Propiedad del archivo: CONSTRUNARIO
- Formato: FIEBDC-3/2012
- Programa: Construnario Versión 3.51
- Fecha de los precios: 08/11/2022
- Divisa: EUR

**7736604079** u Kit de conexión para dos calderas de igual potencia en cascada, referencia 7 736 602 716 de Bosch. DN50/65 para 2 x 75 kW, 2 x 100 kW o 2 x 150 kW
Kit de conexión para dos calderas de igual potencia en cascada con válvulas de mariposa
