# Intercambiador de placas para montaje, referencia 7 736 602 728 de Bosch. DN80 para 2 x 250 kW

- Propiedad del archivo: CONSTRUNARIO
- Formato: FIEBDC-3/2012
- Programa: Construnario Versión 3.51
- Fecha de los precios: 08/11/2022
- Divisa: EUR

**7736604086** u Intercambiador de placas para montaje, referencia 7 736 602 728 de Bosch. DN80 para 2 x 250 kW
Intercambiador de placas para montaje junto con el kit hidráulico en cascadas de dos calderas de igual potencia.
