# Regulación de expansión sin pantalla con 4 ranuras adicionales para módulos de función tipo CC-8310, referencia 7 736 605 957 de Bosch

- Propiedad del archivo: CONSTRUNARIO
- Formato: FIEBDC-3/2012
- Programa: Construnario Versión 3.51
- Fecha de los precios: 08/11/2022
- Divisa: EUR

**7736605957** u Regulación de expansión sin pantalla con 4 ranuras adicionales para módulos de función tipo CC-8310, referencia 7 736 605 957 de Bosch
.. Regulación de expansión, sin pantalla, para una fácil ampliación del sistema con cuatro módulos adicionales para añadir a su instalación. Su control se realiza a través de las regulaciones CC8313 o CC8311 .. No apto como control de caldera o como control esclavo o para ser utilizado como una subestación (para eso, utilice el CC8313) .. Montaje en pared. Fácil instalación de los módulos, elevada accesibilidad. .. El estado de funcionamiento se puede comprobar fácilmente gracias al LED de estado y su codificación por colores. .. Incluye conexión USB para fines de servicio.
