# Regulación convencional para una segunda caldera modelo CFB910, referencia 7 736 616 146 de Bosch

- Propiedad del archivo: CONSTRUNARIO
- Formato: FIEBDC-3/2012
- Programa: Construnario Versión 3.51
- Fecha de los precios: 08/11/2022
- Divisa: EUR

**7736616146** u Regulación convencional para una segunda caldera modelo CFB910, referencia 7 736 616 146 de Bosch
Como CFB930, pero como aparato de regulación para la 2ª y sucesivas calderas de una instalación de varias calderas. Sin unidad de mando digital MEC 2, pero con visualización de temperat. del agua en caldera. Incluye cable de quemador 2ª etapa y sonda para agua de caldera (FK). (CM 431) Módulo de control. (ZM 434) Módulo central: funciones de caldera y de circuito de caldera. Visualización de temperatura de agua de la caldera en el equipo de regulación. ? Regulación digital con concepto modular, para el control de una o varias calderas de mediana o gran potencia. ? Permite el control de hasta 8 calderas en cascada añadiendo módulos adicionales. ? Posibilidad de regulación variable de la temperatura de impulsión mediante curva de calefacción por sonda exterior. ? De base, la regulación controla las condiciones de funcionamiento de caldera mediante bomba y válvula de tres vías así como quemadores de 1, 2 etapas o modulantes. ? Es posible aumentar las opciones de control, añadiendo módulos adicionales. Para eso, la regulación dispone de cuatro huecos libres, para el montaje de dichos módulos.
