# Regulación convencional modelo CFB930, referencia 7 736 616 152 de Bosch

- Propiedad del archivo: CONSTRUNARIO
- Formato: FIEBDC-3/2012
- Programa: Construnario Versión 3.51
- Fecha de los precios: 08/11/2022
- Divisa: EUR

**7736616152** u Regulación convencional modelo CFB930, referencia 7 736 616 152 de Bosch
Para la instalación en una caldera o como equipo de regulación “maestro” para la 1ª caldera de una instalación de varias calderas en cascada del tipo: con o sin elevación de temperat. de retorno o calderas de condensación con quemador de 1 etapa, 2 etapas o modulantes. Carcasa de plástico con tapa transparente, sistema universal de montaje rápido, clemas de conexión codificadas, con marcación de color, íntegramente cableado. Protección IP 40. Incluye cable de quemador 2ª etapa. Incluye sonda de temperatura exterior (FA), sonda de temperatura de caldera (FK) y sonda adicional de impusión o retorno (FV/FZ). (CM 431) Módulo de control. (ZM 434) Módulo central: funciones de caldera y de circuito de caldera. (MEC 2) Controlador móvil, unidad de mando con capacidad de programación de la regulación y control de una instalación de calefacción completa, con sonda de temperat. ambiente. ? Regulación digital con concepto modular, para el control de una o varias calderas de mediana o gran potencia. ? Permite el control de hasta 8 calderas en cascada añadiendo módulos adicionales. ? Posibilidad de regulación variable de la temperatura de impulsión mediante curva de calefacción por sonda exterior. ? De base, la regulación controla las condiciones de funcionamiento de caldera mediante bomba y válvula de tres vías así como quemadores de 1, 2 etapas o modulantes. ? Es posible aumentar las opciones de control, añadiendo módulos adicionales. Para eso, la regulación dispone de cuatro huecos libres, para el montaje de dichos módulos.
