# Regulación convencional modelo CFB810, referencia 7 736 616 158 de Bosch

- Propiedad del archivo: CONSTRUNARIO
- Formato: FIEBDC-3/2012
- Programa: Construnario Versión 3.51
- Fecha de los precios: 08/11/2022
- Divisa: EUR

**7736616158** u Regulación convencional modelo CFB810, referencia 7 736 616 158 de Bosch
? Regulación convencional para garantizar las condiciones de funcionamiento de una única caldera de mediana o gran potencia. ? Control de quemadores de una o dos etapas. ? Control a temperatura constante o regulación base para calderas gestionadas con regulación superior. ? Módulo ZM425 central, con termómetro indicando la temperatura del agua en caldera, LED de funcionamiento del quemador y dos ranuras para la ubicación de contadores de horas de funcionamiento de primera y segunda etapa. ? Es posible aumentar las opciones de control, añadiendo módulos adicionales. Para eso, la regulación dispone de huecos libres, para el montaje de dichos módulos.
