# Regulación digital con concepto modular modelo CFB840, referencia 7 736 616 164 de Bosch

- Propiedad del archivo: CONSTRUNARIO
- Formato: FIEBDC-3/2012
- Programa: Construnario Versión 3.51
- Fecha de los precios: 08/11/2022
- Divisa: EUR

**7736616164** u Regulación digital con concepto modular modelo CFB840, referencia 7 736 616 164 de Bosch
? Regulación digital con concepto modular, para el control de una única caldera de pequeña o mediana potencia. ? Lógica de bomba para protección contra condensados de calderas sin temperatura mínima de retorno. ? Posibilidad de regulación variable de la temperatura de impulsión mediante curva de calefacción por sonda exterior. ? De base, la regulación controla bomba de caldera o bomba de circuito de calefacción directo, la bomba de carga de un circuito de a.c.s., así como quemadores de 1, 2 etapas o modulantes. ? Es posible aumentar las opciones de control, añadiendo módulos adicionales. Para eso, la regulación dispone de dos huecos libres, para el montaje de dichos módulos.
