# Módulo opcional para instalar con la regulación CFB930/910 modelo CMM910, referencia 7 736 616 170 de Bosch

- Propiedad del archivo: CONSTRUNARIO
- Formato: FIEBDC-3/2012
- Programa: Construnario Versión 3.51
- Fecha de los precios: 08/11/2022
- Divisa: EUR

**7736616170** u Módulo opcional para instalar con la regulación CFB930/910 modelo CMM910, referencia 7 736 616 170 de Bosch
Módulo opcional para instalar con la regulación CFB930/910 para el control de la producción de a.c.s. y de un circuito de calefacción con o sin mezcladora. Incluye sonda AS1. Máximo un módulo por sistema. ? Para el control de la producción de a.c.s. a través de un acumulador y de un circuito de calefacción con o sin mezcladora. ? Control de la bomba de carga y la de recirculación del acumulador de a.c.s. Desinfección térmica diaria posible (LED de aviso en el módulo). ? Modo verano para el circuito de calefacción y función vacaciones. ? Botón de funcionamiento manual para el circuito de calefacción con opción de conmutación Automático/manual/no. Botón de funcionamiento manual para la producción de a.c.s. con opción de conmutación Automático/manual/no. ? Máximo un módulo por sistema. ? Incluye sonda de temperatura de a.c.s. (AS1 9 mm).
